# Leistungsverzeichnis
Angebotsaufforderung (GAEB DA 2000 1.2, DA83)
Projekt: Leistung
Währung: EUR
Erstellt mit: G&W CALIFORNIA PRO, CALIFORNIA PRO, 16.10.2025

## Zusätzlicher Text
Leistungsverzeichnis

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
FD 1.28.3-Gebäudemanagement
Bau, Technik, Energie und Umwelt
Hindenburgstraße 52-58
42853 Remscheid

Leistungsverzeichnis

## 300.025 Estricharbeiten
Datum: 16.10.2025

*Hinweis: Zusätzliche Vertragsgrundlagen Jahresausschreibung*
Preise:
Die Einheitspreise gelten für die Dauer der Vertragslaufzeit in der Zeit 2026 bis einschließlich dem Jahr 2028.

Bei der Auswertung der Angebote wird aus den abgegebenen Stundensätzen für das Fachpersonal  und den Fahrkosten aller Bieter ein Mittelwert errechnet.

Ein Recht auf Beauftragung ist hieraus jedoch nicht abzuleiten.

Aufträge:
Die Auftragserteilung wird nach den Stundenverrechnungssätzen als Einzelauftrag erfolgen!

Erkennt der Auftragnehmer während der Leistungsausführung, dass ein Auftragswert von 500,00€ netto überschritten wird, ist er gehalten, hierauf rechtzeitig hinzuweisen und die Zustimmung zur weiteren Ausführung beim AG einzuholen.

Die Beauftragungen erfolgen grundsätzlich schriftlich mit Bestellzettel,  in besonderen Ausnahmen auch mündlich.

Der Bieter übernimmt die Verpflichtung, die erteilten Aufträge auf der Grundlage des Angebotes im Rahmen seiner betrieblichen Kapazität anzunehmen und  schnellstmöglich auszuführen.

Zahlung:
Die Tagelohnzettel über die ausgeführten Stundenleistungen und Materialgestellungen sind umgehend, spätestens am gleichen Tag dem Hausmeister oder der Bauleitung ordnungsgemäß ausgefüllt vorzulegen und von diesem  unterschreiben zu lassen. Die Unterschreibenden sind dazu angehalten ihren Namen in Druckbuchstaben unter die Unterschrift zu schreiben.

Rechnungen sind in einfacher Ausfertigung entsprechend des Bestellzettels  längstens 20 Tagen nach Abschluss der Arbeiten einzureichen.

Hierbei sind die vollständige Auftragsnummer  MNB000000000-........
( ohne Leerzeile, ohne Zusatz wie z.B.: * , mit sämtl. Nullen ,Namenskürzel),
das Auftragsdatum sowie  die Objektbezeichnung ( mit Objekt-Nr.)
des entsprechenden Auftrages anzugeben.

Die Rechnung ist an folgende Rechnungsadresse zu versenden.

  Stadt Remscheid
  Der Oberbürgermeister
  Rechnungseingang
  FD 1.28 Gebäudemanagement
  42808 Remscheid

Submissionsergebnis:

  Die Art der Ausschreibung führt zu einem Mittelwert aus Stundenlohn und Fahrtkosten.
  Es entsteht keine vergleichbare Endsumme!
  Gemäß Veröffentlichungsverbot (Rückschlüsse
  auf das Ausmaß des Wettbewerbs, Taktieren der
  Bieter, künftige Wettbewerbsbeeinträchtigungen)
  erfolgt keine schriftliche oder mündliche Bekanntgabe des Submissionsergebnisses.

*Hinweis: Nachweis zulassungsfähiges Handwerk*
Mit Angebotsabgabe ist der Nachweis der Eintragung in die Handwerksrolle im zuständigen Kammerbezirk zu erbringen.

*Hinweis: Hinweis zum Angebot*
Es sind nur die Stundenverrechnungssätze für die einzelen
Mitarbeiter und die Pauschale für den Werkstattwagen
anzugeben.
Die Summen- und Zusammenstellungszeilen sind nicht
auszufüllen!

### 1 Leistungen Estricharbeiten

#### 1.1 Fachpersonal

*Hinweis: In nachstehender Spalte Bezeichnung sind die gemäß Baugewerblichem Rahmentarifvertrag (BTV) geltenden Berufsbezeichnungen einzutragen*

**1.1.1 Facharbeiter 1**
Bezeichnung .........................................................

Namentliche Nennung: .................................................
Menge: 1,000 Std

**1.1.2 Facharbeiter 2**
Bezeichnung .........................................................

Namentliche Nennung: .................................................
Menge: 1,000 Std

**1.1.3 Facharbeiter 3**
Bezeichnung .........................................................

Namentliche Nennung: .................................................
Menge: 1,000 Std

**1.1.4 Facharbeiter 4**
Bezeichnung .........................................................

Namentliche Nennung: .................................................
Menge: 1,000 Std

**1.1.5 Facharbeiter 5**
Bezeichnung .........................................................

Namentliche Nennung: .................................................
Menge: 1,000 Std

**1.1.6 Facharbeiter 6**
Bezeichnung .........................................................

Namentliche Nennung: .................................................
Menge: 1,000 Std

**1.1.7 Facharbeiter 7**
Bezeichnung .........................................................

Namentliche Nennung: .................................................
Menge: 1,000 Std

**1.1.8 Facharbeiter 8**
Bezeichnung .........................................................

Namentliche Nennung: .................................................
Menge: 1,000 Std

**1.1.9 Facharbeiter 9**
Bezeichnung .........................................................

Namentliche Nennung: .................................................
Menge: 1,000 Std

**1.1.10 Facharbeiter 10**
Bezeichnung .........................................................

Namentliche Nennung: .................................................
Menge: 1,000 Std

#### 1.2 Helfer und Auszubildende

**1.2.1 Helfer 1**
Namentliche Nennung: .................................................
Menge: 1,000 Std

**1.2.2 Helfer 2**
Namentliche Nennung: .................................................
Menge: 1,000 Std

**1.2.3 Helfer 3**
Namentliche Nennung: .................................................
Menge: 1,000 Std

**1.2.4 Helfer 4**
Namentliche Nennung: .................................................
Menge: 1,000 Std

**1.2.5 Helfer 5**
Namentliche Nennung: .................................................
Menge: 1,000 Std

*Hinweis: Bei den Kosten für die Auszubildenden ist der Pauschalsatz, unabhängig vom Ausbildungsfortschritt anzugeben.*

**1.2.6 Auszubildender 1**
Namentliche Nennung: .................................................
Menge: 1,000 Std

**1.2.7 Auszubildender 2**
Namentliche Nennung: .................................................
Menge: 1,000 Std

**1.2.8 Auszubildender 3**
Namentliche Nennung: .................................................
Menge: 1,000 Std

**1.2.9 Auszubildender 4**
Namentliche Nennung: .................................................
Menge: 1,000 Std

**1.2.10 Auszubildender 5**
Namentliche Nennung: .................................................
Menge: 1,000 Std

#### 1.3 Fahrkosten

*Hinweis: Für jeden eingesetzten Mitarbeiter auf der Baustelle werden für An- und Abfahrt zusammen 30 Minuten Fahrzeit - unabhängig von der Entfernung - angerechnet und*
mit dem entsprechenden zugehörigen Stundensatz vergütet. Auf dem Tagelohnzettel ist dies gesondert aufzuführen.

Der Einsatz von Werkstatt- und Transportwagen wird pauschal mit einem Tagessatz für An- und Abfahrt - unabhängig von der Entfernung - einschließlich aller Nebenkosten vergütet.
Der Fahrer ist in diesem Tagessatz nicht enthalten, da er in der Regel auch Mitarbeiter aus Abschnitt 1 und 2 ist.
In Ausnahmefällen ist im Tagelohnzettel ein gesonderter Hinweis zu geben.
Eine Km-Pauschale wird nicht vereinbart.

**1.3.1 Werkstatt- und Transportwagen**
als Tagespauschale
Menge: 1,000 d
